# Sanierung + Erweiterung Schule Grassau
Angebotsaufforderung (GAEB 90, DA83)
Vergabenummer: 18050-B-
DV-Nummer: 18050-B-
Währung: EUR
Auftraggeber: Gemeinde Grassau

## Zusätzlicher Text
Wichtige allgemeine Hinweis zum Gebäudebestand
Bestandspläne zum Gebäudekomplex sind nur teilweise
vorhanden. Die im LV angegebenen Konstruktionsarten
zum Mauerwerk und den Geschossdecken basieren auf
diesen unvollständigen Bestandsplänen auf
Erkenntnissse n vorangegengener Untersuchungen der
Füßböden, abgehängter Decken und Wandbeschichtungen
und -belägen auf Schadstoffe.
Davon ausgehend sind die Innen- und Außenwände ab EG
aus Betonhohlblock- und Ziegelmauerwerk mit Stützen,
Stürzen, Unter- und Überzügen aus Stahlbeton
hergestellt. Der Innen- und Außenwandputz besteht aus
Zement- bzw. Kalkzementmörtel.
Die Geschossdecken des Bestandsgebäudekomplexes sind
als Holzbalkendecken, Betonhohlkörperdecken mit
Aufbeton und Stb-Rippendecken konstruiert. Die
einzelnen Deckenkonstruktionen können nur ungenau den
jeweiligen Bauteilen zugeordnet werden.

Folgende zulässigen Deckenbelastungen düfen während
der Bauarbeiten nicht überschritten werden:
-  max. zulässige Flächenlast 300 kg/m2 (3 kN/m2)
-  max. zulässige Einzellast/Punktlast 400 kg (4 kN)
- Verteilung der Last mittels Kanthölzern o. ä. auf
mind. 2 Decken-Längsträger bei Holzbalken-, Hohlkörper
und Stb-Rippendecken.

Gegenüber den Beschreibungen im LV muss mit
Abweichungen bei den vorzufindenden Mauerwerksarten
und Deckenkonstruktionen gerechnet werden.
Die KG-Innen- und Außenwände sind als Stahlbetonwände
hergestellt, die Bodenplatte aus Stampfbeton.
An den Außenwänden wurde ein teerhaltiger
Schwarzanstrich als Bauwerksabdichtung aufgebracht.

Schadstoffbelastete Baumaterialien sind, soweit
festgestellt, im LV angegeben und der Ausbau sowie die
Entsorgung dieser Materielien nach Erfordernis
beschrieben.

Diese Hinweise sind bei der Ausführung sämtlicher
Abbruch- und Bauarbeiten am Gebäudebestand zu
berücksichtigen und zu beachten.

## Sonnenschutzanlagen, BA II
Datum: 12.09.24

*Hinweis*
1.  ALLGEMEINES

1.1  Abkürzungen in der Ausschreibung
   -  AG  Auftraggeber
   -  AN  Auftragnehmer
   -  o.glw.  oder gleichwertig
   -  v.g.  vorgenannt
   -  EP  Einheitspreis
   -  OK RB  Oberkante Rohboden
   -  OK FFB  Oberkante Fertigfußboden
   -  Mw  Mauerwerk
   -  Stb  Stahlbeton

1.2  Lage des Grundstücks
  Das Grundstück befindet innerhalb der Gemeinde
  83224 Grassau, Landkreis Traunstein, Flnr. 74,
  Schulgebäude Birkenweg 10 - 14

1.3  Umgebung
  Das Baugrundstück grenzt an die benachbarte
Sporthalle an.

  Begrenzung:
  im Norden:  Öffentl. Straße Birkenweg mit
Wohnbebauung,
  Kindergarten und Schule (Containeranlage)
  im Osten:  Sporthalle
  im Westen:  Öffentl. Parkplatz, Bushaltestelle
  und Süden:  Gemeindestraße, Brachflächen

Die Baumaßnahme wird in zeitlich hintereinander
folgenden Bauabschnitten durchgeführt, bei laufendem
Schulbetrieb im jeweils zeitlich nachfolgenden bzw.
fertggestellten Bauabschnitt sowie bei laufendem
Betrieb der benachbarten Sporthalle, in der
Schul-Containeranlage und Kindergarten in der
örtlichen Umgebung.
Die Öffnungs- und Schließzeiten der Schule und des
Kindergartens sind bei Anlieferungen und Abtransporten
zu berücksichtigen.
Der Birkenweg im Norden der Sanierungsgebäude ist für
den öffentlichen Verkehr freizuhalten. Die Marktstraße
vor der Gebäudesüdseite ist gesperrt und als erweitere
Pausenhoffläche dem Schulbetrieb zugeordnet.
Der AN hat dafür zu sorgen, dass weder für Personen
noch für den ruhenden und fließenden Verkehr
angrenzender Straßen noch für benachbarte Gebäude
keine Gefährdung durch die Bauarbeiten bestehen.
Für eine an die Baustelle angrenzende sichere
Verkehrsführung ist zu sorgen.
Der Auftragnehmer hat sicherzustellen, dass der
Baubereich nach den geltenden Vorschriften abgesperrt
und gesichert ist, sowohl bei laufendem
Baustellenbetrieb als auch während der arbeitsfreien
Zeit.
Für den ausreichenden Emmissions- und Immissionschutz
hat der AN zu sorgen.
Alle hierfür notwendigen Aufwendungen sind in die EP
einzurechnen, sofern nicht gesonderte Positionen im LV
beschrieben sind.
Lärmintensive Arbeiten sind mind. 14 Tage vor der
Ausführung bei der Bauleitung anzumelden.
Vor Beginn der Arbeiten hat sich der AN über die
örtlichen Gegebenheiten hinsichtlich Maschineneinsatz,
Lagerflächen für Personalunterkünfte, Geräte, Material
etc. zu informieren.

  Liefer- und Abtransport sind so zu terminieren,
dass diese nicht mit Betrieb der angrenzenden Schule,
der benachbarten Sporthalle sowie dem Verkehr im
Umfeld der Schulcontaineranlage und des Kindergartens
kollidieren. Vorwiegend sind dabei die Uhrzeiten des
allgemein üblichen Beginns und Endes des werktäglichen
Schul-/Kindergartenbetriebs zu berücksichtigen.
Wartende Baustellen-LKW sind im Umfeld des
Kindergartens und der Schulcontaineranlage nicht
zulässig.
An- und Abtransporte sind mit Hilfe von
Sicherheitsposten (Einweiser) zu organisieren, der die
gefahrlose Ein- und Ausfahrt von LKW und sonstigen
Fahrzeuge zur Baustelle regelt.

Die gesetzlichen Auflagen des Umweltschutzes sind
einzuhalten.
Die Geräte- und Maschinenschutzverordnung in der
aktuellen Fassung sowie die einschlägigen Vorschriften
für die Lagerung wassergefährdender Flüssigkeiten sind
zu beachten.
Die Richtlinien zum Schutz von Bäumen und Sträuchern
im Bereich von Baustellen (RSBB) sind zu beachten.
Im Hinblick auf Baulärm gelten die Anforderungen
-  des BIMSchG
-  der Allg. Verwaltungsvorschrift gg.
  Baulärm-Geräuschimmissionen
-  aller übrigen einschlägigen landesrechtlichen
  Vorschriften Bayerns

  Die Baustellenordnung des SiGeKo ist vom AN
einzuhalten.

1.4  Auflagen aus der Baugenehmigung
  Die Auflagen aus der Baugenehmigung sind
grundsätzlich zu
  beachten, diese wurden jedoch bereits im LV
berücksichtigt .

1.5  Höhenentwicklung
  Das vorhandene Baugelände liegt nahezu ebenflächig
im Mittel mit
  OK auf ca. 537,15 m üNN etwa auf OK Straßennieveau
des
  Birkenwegs.
  Leichte Höhenunterschiede bis ca. 60 cm sind durch
Anschüttungen
  und Lichtgräben unmittelsbar am Schulgebäudes
vorhanden.

  Gebäudebezugshöhe  +/- 0,00  =  538,53 m.ü.NN
  OK FB Bestandsgebäude

1.6  Erschließung
  Das Baugrundstück wird von der Orthenburger Straße
(B305) aus
  über die Marktstraße entlang der Südseite des
bestehenden
  Schulkomplexes erschlossen.
   1. Bauabschnitt:
  Zugänge zum Sanierrungsgebäude sind über den
rückseitigen Eingang im EG an der Südseite und über den
Seiteneingang am
  Birkenweg im EG an der Westseite des Gebäudes
gegeben.

Baustelleneinrichtungsfläche/Parkplätze
Lagerflächen und sind auf der
Baustelleneinrichtungsfläche
im Westen (Parkplatz) vorhanden.
Parkplätze sind im öffentl. Verkehrsraum im Norden des
Birkenwegs vorhanden.

1.7  Bauablauf, Bauwerk und Nutzung
  Das Baumaßnahme ist planerisch in einzelne Bauteile
gegliedert
  und ausführungstechnisch in zeitlich getrennte
Bauabschnitte
  unterteilt.
   1. BA:  Sanierung des nördlichen,
vollunterkellerten
  Bestandsgebäudeabschnitts am Birkenweg,
bestehend aus
  dem 3-geschossigen Bauteil 3 und dem
4-geschossigen
  Bauteil 4.
   2. BA:  Sanierung des zurückgesetzten und bis zum
Birkenweg
  ausgerichteten, 3-geschossigen
Bestandsgebäudeabschnitts
  aus den 3-geschossigen, teilunterkellerten
Bauteilen 1 + 2.
   3. BA:  Erweiterungsneubau am Birkenweg,
4-geschossig, an den
      1. BA angeschlossen, nicht unterkellert.

  Das Leistungsverzeichnis umfasst nur den 2.
Bauabschnitt.
   2. BA:
  Konstruktion:  Mauerwerksbau mit unterschiedlichen
Deckenkonsruktionen aus Holzbalken-, Ziegelhohlkörper-,
  Stb-Rippendecken und Stahlbetondecken.
  Satteldächer, teilweise abgewalmt, in Holzkonstruktion und Ziegeldeckung.
  Teilabbruch von Stb- und Mauerwerkswänden,
  Schließen und Herstellen von Wand-, Tür- und
  Fensteröffnungen, Decken- und Wandunterfangungen mittels Stahlträgereinbau,
1-geschossige
  Aufstockung in Holzbauweise über Bauteil 1,
  Neuausstattung mit Schulmobiliar.

  Fassaden:  Überdeckung der vorh. Putzfassade in
anteilig mit
  wärmegedämmter, hinterlüfteter Holzverkleidung
  und mit Wärmedämmverbundsystem.
  .  Innenausbau:  Ausbau/Neueinbau
Fenstern, Außen- und Innentüren, Ergänzungen von Innenputz, Einbau
  schwimmender Estriche, abgehängter GK-Decken,
  Bodenbeläge etc., Mobile Trennwandeinbau in
  Bauteil 2.

  Technische
  Ausrüstung:  Entkernung der Sanitärzellen,
Neuinstallation und
  -ausstattung der Elektro-, Sanitär-, Heizungs-
und
  Lüftungstechnik, Neueinrichtung der WC etc. im
  gesamten Gebäudekomplex.

1.8  Baubewachung
  Eine Baubewachung ist nicht vorgesehen!

1.9  Nebenleistungen
  Die Kosten für Baustrom und Bauwasser trägt der AG.

  Ergänzend zu den Nebenleistungen der VOB werden
  folgende Leistungen nicht gesondert vergütet, und
sind in
  die Einheitspreise  einzukalkulieren sofern nicht
gesonderte
  Positionen dafür vorgesehen sind:

   -  Behinderungen oder Mehraufwendungen durch
gleichzeitig
  laufende Arbeiten.

1.10  Planausgabe
  Die Planausgabe erfolgt grundsätzlich über die
Ausgabeplattform
  PLANFRED. Der AN erhält nach erfolgter Beauftragung
die
  Zugangsberechtigung zum Herunterladen sämtlicher
Pläne und
  Ausführungsunterlagen.

  Vom AN sind Ausführungspläne rechtzeitig vor
Ausführungsbeginn
  beim AG anzufordern.

*Hinweis*
Zusätzliche Technische Vorbemerkungen, allgemein

Die Technischen Vorbemerkungen gelten für alle im
Folgenden beschriebenen Leistungsbereiche sowie
ergänzend die Zusätzlichen Technischen Vorbemerkungen einschl. der Normen, die den einzelnen
Leistungsbereichen vorangestellt sind.
Zugrundegelegt ist die VOB Teil C, die jeweils
zutreffenden Normen und Regeln in der zum
Vertragsschluss gültigen Fassung einschließlich der
Änderungen, Berichtigungen und Beiblätter,
insbesondere:

DIN  18 299  Allgemeine Regelungen für Bauarbeiten
jeder Art
DIN  18 202  Maßtoleranzen im Hochbau

ergänzend gelten grundlegend:
-  die Pläne des Architekten
-  die Pläne und Auflagen des Statikers sowie der
übrigen Sonderfachleute
  und Bausachverständigen
-  VDE-, VDEW-und VDI-Richtlinien, soweit für das
jeweilige Gewerk zutreffend
-  die Bayerische Bauordnung
-  die Auflagen der Bauaufsichtsbehörden
-  die Richtlinien und Vorschriften der Berufs- und
Fachverbände
-  die Richtlinien und Empfehlungen von Fachinstituten
-  die Unfallverhütungsvorschriften der
Berufsgenossenschaften
-  die aktuelle Energieeinsparverordnung -EnEV
-  die Einbau- und Verarbeitungsvorschriften der
Hersteller
-  alle anerkannten Fachregeln sowie neuesten techn.
Erkenntnisse
-  das Kreislaufwirtschafts- und Abfallgesetz
(KrW-/AbfG), gültige Fassung.

Hinweis zur Leistungsausführung nach Bauabschnitten
Die ausgeschriebenen Leistungen umfassen nur den 2.
Bauabschnitt.
Die Leistungen zu den weiteren Bauabschnitten (1. und
3. BA) sind in diesem Leistungsberzeichnis nicht
enthalten.
Die einzelnen Bauabschnitte mit Untergliederung in
Bauteile sind dem beigefügten  Übersichtsplan zm
Leistungsverzeichnis zu entnehmen.

Leistungsumfang und Preise
Die ausgeschriebenen Leistungen sind in fix und
fertiger Arbeit einschl. Materiallieferung,
Gerätestellung und -vorhaltung, Vertragen an der
Baustelle, eventueller Zwischenlagerung und Einbau
incl. aller Nebenleistungen anzubieten und im
Auftragsfalle auszuführen. Die Einheitspreise sind dem
entsprechent zu kalkulieren.
Der Auftragnehmer übernimmt für die angebotenen
Leistungen die Verpflichtung der Vollständigkeit, d.h.
Leistungen und Nebenleistungen, die sich bei den
Einzelbeschrieben zwangsläufig ergeben, sind einzukalkulieren,
auch wenn diese nicht ausdrücklich erwähnt sind.
In die Einheitspreise sind je nach Art des Gewerkes
und soweit nicht in eigenen Positionen erfasst,
folgende Leistungen einzukalkulieren:
-  Baustelleneinrichtung entsprechend den
Erfordernissen des eigenen Gewerkes,
  gemäß den Vorgaben der SIGE-Koordination und in
Abstimmung mit der
  Bauleitung einschl. Vorhaltung und Abbau nach dem
Leistungsende.
-  der Verschnitt
-  bauabschnittsweise bzw. zeitlich getrennte
Ausführung einzelner Leistungen, gem.
  v.g. "Besonderem Hinweis zur Leistungsausführung in
Bauabschnitten" insofern
  diese nicht durch separate Positionen beschrieben
sind.
-  Liefern und Einbauen der erforderl. Befestigungs-
und Verbindungsmittel
-  die diebstahlsichere Lagerung der zur Verarbeitung
bestimmten Materialien
-  der Schutz aller Bauteile, Installationen,
Einbauten und Einrichtungsgegenstände
-  der Schutz eingebauter Materialien bis zur Abnahme
der eigenen Leistung des
  AN
-  die Sauberhaltung der Baustelle und der
angrenzenden privaten und öffentl.
  Bauten und Flächen
-  die Übernahme der Verkehrssicherungspflicht im für
die beauftragte Leistungsausführung vom AN genutzten Bereiche der Baustelle
-  zusätzliche Maßnahmen, die sich aus den
Bestimmungen des Nachbarrechtes
  ergeben
-  das Beibringen von Materialmustern jeder Art

Der Auftragnehmer ist verpflichtet, von Ihm bzw.
seiner Sub- und Nachunternehmen verursachte
Beschädigungen und Verschmutzungen jeder Art an best.
Gebäuden und Freianlagen auf seine Kosten zu
beseitigen.
Weiteres ist in den Technischen Vorbemerkungen zu den
einzelnen Leistungstiteln/-bereichen beschrieben.

Anforderungen an Baumaterialien, -stoffe und -teile
Alle Stoffe sind, soweit die Positionsbeschreibung
nichts Gegenteiliges festlegt, vom AN zu liefern. Es
dürfen nur zugelassene Baustoffe mit dem RAL-Gütesiegel
verwendet werden. Sie dürfen keine Schadstoffe, bzw.
gesundheitsgefährdende Stoffe enthalten. HFCKW- und
FCKW-haltige Produkte dürfen nicht eingebaut werden.
Materialien, Dimensionierungen und die Ausführung von
Bauteilen müssen den geprüften, statischen Vorgaben,
den brandschutztechnischen Auflagen gemäß Bauschein,
den wärme- und schallschutztechnischen Anforderungen
entsprechen. Diesbezügliche Nachweise, Prüfzeugnisse
und Zulassungen sowie Produkt- und die
CE-Kennzeichnungen sind vom AN unaufgefordert vor
Einbau entsprechender Materialien der örtlichen
Bauleitung vorzulegen.

Materialauszüge
erfolgen eigenverantwortlich durch den AN unter
Berücksichtigung der Herstellerrichtlinien.

Nachweise und Bescheinigungen
bezüglich Qualität, Brandverhalten, Toxizität u.ä. von
Werkstoffen sind vor dem Einbau vom AN unaufgefordert
und kostenfrei zu erbringen.

Firmen- und Materialvorgaben
Der im Leistungsbeschrieb geforderte Standard ist
einzuhalten. Die Produktauswahl bleibt dem Bieter
überlassen. Die Gleichwertigkeit des angebotenen
Produktes ist in jedem Falle kostenfrei nachzuweisen.
Materialnachweise, Produktzertifikate und
Prüfzeugnisse sind vor der Ausführung unaufgefordert
der Bauleitung vorzulegen.

Terminplan
Innerhalb von 10 Tagen nach Auftragserteilung ist vom
Auftragnehmer auf Basis des
Projektterminplanes der Bauleitung und auf Grundlage
der Vertragsfristen ein detailierter Ablaufsplan für
sein Gewerk mit Terminierung von Leistungsabschnitten
zu erstellen und der Bauleitung zu übergeben.
Die terminliche Abwicklung und zeitliche Kontrolle der
Baudurchführung erfolgt mittels fortgeschriebenem
Balkenpan und Terminlisten.
Der Auftragnehmer erkennt diese Steuerung als
verbindlich an.

Sicherungsmaßnahmen
Es sind alle einschlägigen UVV einzuhalten. Evtl.
anfallende Kosten für notwendige Sicherungsmaßnahmen
sind in die EP einzurechnen und werden nicht gesondert
vergütet.

Höhenverhältnisse und Maße
Die Höhenverhältnisse sind vor Beginn der Arbeiten vom
AN eigenverantwortlich zu überprüfen.
Alle Maße sind am Bau zu nehmen. Bei Überschreitung
der Toleranzgrenzen nach DIN 18201 und 18203 ist der
Auftraggeber zu verständigen
Das gilt insbesondere für vorhandene und vorgesehene
Winkeltoleranzen.
Bei Abweichungen von den Planungsunterlagen ist
unverzüglich die Bauleitung zu informieren.

Hinweise zur Abrechnung/Aufmaß
Alle Leistungen, die nicht aus Plänen und Zeichnungen
ermittelt werden können, bzw. von diesen abweichen,
sind gemeinsam mit der Bauleitung des AG aufzumessen.
Der AN hat das Aufmaß rechtzeitig zu beantragen. Die
Aufmasse sind ständig, dem Baufortschritt
entsprechend, zu erstellen.
Nachträglich vorgelegte Aufmaßblätter und
Stundenlohnberichte werden nicht anerkannt.
Rechnungen, die nicht durch gemeinsame Aufmasse belegt
sind, gelten als nicht prüffähig und werden nicht
anerkannt.
Vom AN sind auf Verlangen Aufmaßskizzen der
Leitungsverläufe während der Bauzeit zu erstellen und
dem AG vorzulegen. Mehraufwendungen für diese
Leistungen sind in die Einheitspreise einzurechnen und
werden nicht gesondert vergütet.
Abschlagsrechnungen, die nach erfolgter Abnahme der
Baumaßnahme eingereicht werden, werden nicht
akzeptiert.

Schutz von Fremdgewerken
Der AN ist verpflichtet Fremdgewerke ohne zusätzliche
Aufforderung wirksam vor Verschmutzung und
Beschädigungen zu schützen. Kommt er dieser
Verpflichtung nicht nach, kann dies durch Dritte auf
seine Kosten erfolgen. Verursachte Schäden gehen zu
Lasten des AN.

Schuttbeseitigung
Die Baustelle ist ständig rein zu halten und einschl.
der Zufahrten ist regelmäßig, wenn erforderlich
arbeitstäglich, von Verunreinigungen (Bauschutt,
Verschmutzung der Straße durch Baustellenfahrzeuge,
etc.) zu säubern.
Die Beseitigung und Entsorgung des aus der eigenen
Arbeit anfallenden Schutts und Verunreinigung sowie
Verpackungsmaterial hat ohne zusätzliche Aufforderung
zu erfolgen.
Vergraben und Verbrennen an der Baustelle ist nicht
statthaft. Kommt der AN der Verpflichtung nicht nach,
geschieht dies durch Dritte auf Rechnung des AN.

### 30 Sonnenschutzanlagen

*Hinweis*
ZTV Sonnenschutz

Der AN hat vor Ausführung der Arbeiten sämtliche Maße
vor Ort aufzunehmen und festzustellen. Die in den
Positionen angegebenen Maße entsprechen den
Rohbau-Öffnungsmaßen und nicht den tatsächlichen
Raffstore-Systemabmessungen.

Der elektrische Anschluss Sonnenschutz erfolgt seitens
des Elektrikers an das Anschlusskabel.

Hierzu ist durch den AN neben dem Motor 230 V das
vorkonfektionierte Anschlusskabel inkl. Gegenstück zu
liefern und montieren.

Sämtliche Taster und Steuerung kommen bauseits seitens
des Elektrikers.

Die Inbetriebnahme des Sonnenschutzes hat der AN in
Abstimmung mit dem Elektriker durchzuführen.

Kabelliste ist dem Elektriker nach technischer Klärung
Sonnenschutz vorzulegen.

Für die Einstellungs- bzw. Montagearbeiten
Sonnenschutz hat der AN ist eine provisorische
Verkabelung einzukalkulieren.

Dies ist ebenfalls in die nachfolgenden Pos. mit
einzukalkulieren.

Hinweis zur Ausführung:
Die Sonnenschutzanlagen sind vor Beginn der
bauseitigen Vorgehängten Fassade einzubauen. Der
Einbau der Führungsschienen erfolgt erst nach
Abschluss der Fassadenbauarbeiten.

Die Terminabstimmung mit der Bauleitung ist unbedingt
erforderlich.

*Hinweis*
Zur technischen Definition und Ausstattung ist die
nachfolgende Konstruktionsbeschreibung des
Holz-Aluminiumprofilsystems für Fenster und Außentüren
technisch angelehnt an folgendes Fabrikat/-typ als
Leitfabrikat:

Hersteller:  ROMA KG
  Ostpreußenstraße 9
  89331 Burgau
  Tel.:  +49 8222 4000-0
  Fax::  +49 8222 400050
  e-mail:  info@roma.de

Typ:  Vorbautextilscreen zipSCREEN.2 Basis QUADRO
  mit Elektromotorantrieb in
"Plug-and-play-Installation"

Textiler Behang:  Serge 600

Dem Bieter ist es freigestellt dieses oder ein
Sonnenschutzsystem seiner Wahl anzubieten.
Die Wertung der Angebots erfolgt auf technischer
Gleichwertigkeit des angebotenen Systems/Fabrikats.
Aussagefähige Nachweise zur Gleichwertigkeit und
technischen Unterlagen sind dem Angebot beizufügen

Vom Bieter angebotenes System:

Hersteller:  '.............................'

Fabrikat:  '.............................'

Typ:  '.............................'

1.  Allgemeine Anforderungen
Vorbau-Sonnenschutzsystems mit textilem Behang in
stranggepresstem,  viereckigem Aluminiumkasten,
geprüft und gekennzeichnet nach DIN EN 13561 und DIN
EN 13659 CE, vollständig integriert in die
Wärmedämmebene der jeweiligen bauseitigen
Fassadenausbildung aus hinterlüfteteter Holzfassade
und Wärmedämmverbundsystem.
Die Anforderunmgen gem. Umweltproduktdeklaration (EPD)
nach ISO 14025 und EN 15804 sind einzuhalten.
Der Bausituation entsprechende, systemzugehörige
Maßnahmen zur Abdichtung zwischen Baukörper/Fenster
und Sonnenschutzsystem sind in die EP der Positionen
einzukalkulieren.
Alle sichtbaren Aluminiumoberflächen
pulverbeschichtet, Farbtöne nach RAL bzw. DB aus der
Standardkollektion des Herstellers.

Luftdurchlässigtkeit bis 1000 Pa nach DIN 4108-7:  a<
0,1m3/(m h daPa)
Schlagregendichtheit bis 600 Pa:  kein Wassereintritt
Geprüfte, erreichte Windlast nach DIN EN 13561:
Klasse 3
Geprüfte, erreichte Windlast nach DIN EN 13659,
bei Elementmontage direkt auf Untergrund und
rundum geschlossener Anbindung und
geschlossenem Behang:  Klasse 6

2.  Konstruktion
A.  Textiler Behang:
Flexibles Screen-Gewebe aus PVC-ummantelteten
Glasfasergarnen, Webart Serge mit seitlichem
Reisverschluss, mit normkonformen mechanische
Eigenschaften, qualitätsgesichert nach ISO 9002,

Gewicht:  ca. 535 kg/m2 nach NF EN 12127
Reißkraft (Kette/Schuss):  mind. 260/225 daMN/5 cm
nach NF EN
  ISO 1421
Öffnungsfaktor:  5% nach NBN EN 480/EN 14500
Brandschutz:  Klasse B1 nach DIN 4102-1
Materialdicke:  0,75 mm nach ISO 5084
Fäulnisbeständigkeit:  CE-Kennzeichnung 0062
(IMO4-zertifiziert für
  Einsatz unter Meeresklima)
Oekotex:  Standard 100
Farben
Nr./Oberseite/Unterseite:
Serge 5%, Nr. / Farbe, 4850430 / innen kohle/außen
bronze
Transmission:  mind. 5,5% entsprechend der Farbwahl
Reflexion:  mind. 6% entsprechend der Farbwahl
Absorption:  mind. 87% entsprechend der Farbwahl
UV-Schutzfaktor (USF-Faktor):  mind. 93,5%
entsprechend der Farbwahl

B.  Revisionskästen:
B1  Revisionskasten für den verdeckten Einbau:
Viereckige Ausführung aus stranggepresstem Aluminium
in verschiedenen Kastengrößen, entsprechend der
vorhandenen Abmessung (Länge u. Breite) der einzelnen
zu beschattenden Fensterelementen, geeignet für den
verdeckten Einbau in WDVS-Fassaden und hinterlüftete
Holzschalungen. Unterteil über Bogenscharnier als
Revisionsdeckel abnehmbar für Revision unten.
Blendenkappen aus Aluminium-Druckguss mit
Schnellmontagesystem zur Aufnahme des Motorkopfes und
schwenkbare Gleitlagerung mit unverlierbarer
Wellensicherung auf der Lagerseite. Stirnseitig ohne
sichtbare Verschraubung oder Nieten.
Einbau in die Wärmedämmebene der folgenden,
bauseitigen Fassadenausbildungen einschl. der dafür erforderlichen
Frontblenden:
B1.1:  Wärmedämmverbundsystem mit Dämmebene aus
Mineralwolledämmung,
  d= 160 mm; Frontblende mit geeigneter Trägerplatte,
d ca. 8-10 mm, als
  Klebegrund für WDVS. Montageabstand nach Angabe der
WDVS-Fachfirma
  vor Ort.
B1.2:  Vorgehängte, hinterlüftetete
Lärchenholzfassade mit Mineralwolledämmung,
  d= 160 mm; mit ebener Frondblende oberflächenbündig
mit Dämmebene
  montieren.

Leitfabrikate:  ROMA Vorbautextilscreen zipSCREEN.2
Basis INTEGO,
  Typ 130 S für B1.1 bzw. Basis QUADRO für
B1.2, Typ 130 S bei
  Fenstern bzw. Typ 150 S bei
Pfosten-Riegel-Elementen,
  alle mit Elektromotorantrieb in
"Plug-and-play-Installation"

B2  Revisionskasten für den sichtbaren Einbau:
Viereckige Ausführung, wie in "B1 Revisionskasten für
den verdeckten Einbau:" beschrieben, jedoch mit
geringer Bautiefe, H/T ca. 96/130 mm, geeignet für den
sichtbaren Einbau in Außenwände in
Holz-Rahmenbauweise. Front mit Unterteil über
Bogenscharnier als Revisionsdeckel abnehmbar für
Revision vorne. Seitliche Blendenkappen aus
Aluminium-Druckguss mit Schnellmontagesystem zur
Aufnahme des Motorkopfes und schwenkbare Gleitlagerung
mit unverlierbarer Wellensicherung auf der Lagerseite.
Stirnseitig ohne sichtbare Verschraubung oder Nieten.

Leitfabrikat:  ROMA Vorbautextilscreen zipSCREEN.2
Basis QUADRO, Typ 130 S,
  mit Elektromotorantrieb in
"Plug-and-play-Installation"

B3  Revisionskasten für Pfosten-Riegel-Fassaden:
Viereckige Ausführung aus stranggepresstem Aluminium
als Vorbausystem für den Einbau vor
Alu-Holz-Pfosten-Riegel-Fassaden, Kastengröße
entsprechend der vorhandenen Abmessung (Länge u.
Breite) der einzelnen zu beschattenden
Fassadenelemente. Unterteil über Bogenscharnier als
Revisionsdeckel abnehmbar für Revision unten.
Seitenteile aus Stahl mit Schnellmontagesystem zur
Aufnahme des Motorkopfes und schwenkbare Gleitlagerung
mit unverlierbarer Wellensicherung auf der Lagerseite.
Stirnseitig ohne sichtbare Verschraubung oder Nieten.

Leitfabrikat:  ROMA Vorbautextilscreen-Fassadensystem
zipScreen F50
  mit Elektromotorantrieb in
"Plug-and-play-Installation"

C.  Wellen:
Auf die eingesetzte Gewebeart, Behang- und
Revisionskastengröße abgestimmte Rundstahlwelle mit
Nut zur Behangbefestigung mittels demontierbarem
Wellenanbindungsprofil und Sicherheitswicklung für
Gewebewechsel ohne Wellendemontage. Erforderlicher
Wellendurchmesser gemäß Herstellerangaben,
entsprechend der vorhandenen Abmessung (Länge u.
Breite) des einzelenen Sonnenschutzes.
Demontagemöglichkeit der Welle durch federnde
Achskappe, schwenkbares Gleitlager und Motorlagerung
mit Kabeltrommel aus Zink-Druckguss.
Erfoderliche Wellendurchmesser gem. der Leitfabrikat
für
C1  Wellen für Revisionskästen B1 / B2 für den
verdeckten/sichtbaren Einbau:
C1.1:  Fenster: Ø 63 cm
C1.2:  Pfosten-Riegel-Elemente: Ø 78 cm

C2  Wellen für Revisionskasten B3 für
Pfosten-Riegel-Fassaden:
C2.1:  Pfosten-Riegel-Fassade: Ø 78 cm, Kastengröße
130 bzw. 150.

D.  Führungsschienen:
D1  Führungsschienen für Revisionskästen B1 / B2
für den verdeckten/sichtbaren Einbau:
D1.1:  für Alu-Holzfenster:
Führungsschienen in zweiteiliger Ausführung, bestehend
aus Standardprofil ca.
33 x 61 mm B/T und Abstandsprofil in
Führungsschienenlänge, für Bautiefe bis
40 mm, passend für die Revisionskastenmontage mit
Hinterdämmung bzw. Kabelaufnahmeprofil und verdecktem
Einbau, sowie mit untenseitiger Verschlussplatte, mit innenliegendem, hängendem Führungsprofil
aus hochtemperaturelastischem Kunststoff mit "elastischem Anteil oben"
und "unten frei beweglich" zur Sicherstellung des
temperaturbedingten Toleranzausgleichs, zur Führung
des Gewebebehangs über die am Behang angebrachte
Reißverschlusshälfte.
Führungsschienenfarbe nach Wahl und Standardfarbkarte
des Herstellers.
Der Abstand zwischen Fallstab des Behangs und
Alu-Deckschale der Alu-Holz-Fenstern soll mind. 20 mm
betragen.
D1.2:  für Alu-Holz-Pfosten-Riegel-Elemente:
Führungsschienen in zweiteiliger Ausführung bestehend
aus flächenbündiger Führungsschiene 33 x 116 mm B/T
und Abstandsprofil in Führungsschienenlänge, für
Bautiefe bis 40 mm, beides passend für die
Revisionskastenmontage mit Hinterdämmung und
verdecktem Einbau, sonst wie in D1.1 beschrieben.
Der Abstand zwischen Fallstab des Behangs und
Alu-Deckschale der Alu-Holz-Pfosten-Riegel-Elemente
soll mind. 20 mm betragen.
D1.3:  für Alu-Fenster:
Führungsschienen, einteilig, als flächenbündige,
schlagregendichte Abstandsführungsschienen mit unterschiedlichen Abmessungen
einschl. vorkomprimiertem Dichtband 2 x 10 mm B/D z.
B. Combband 600 zum Einbau in die Fensterleibungen mit
Einbindung in das bauseitige WDVS:
D1.3.1:  33 x 101 mm B/T, passend für die
Revisionskastenmontage mit
  Hinterdämmung und verdecktem Einbau, sonst
wie in D1.1
  beschrieben.
D1.3.2:  33 x 81 mm B/T, passend für die
Revisionskastenmontage ohne
  Hinterdämmung und sichtarem Einbau, sonst wie
in D1.1
  beschrieben.

Hinweis zum Einbau:
Bei Brandschutzfenstern werden die Führungsschienen
zur vollständigen  Einbindung in das bauseitige WDVS
auf um den zu beiden Seiten der Fensteröffnung
montierten Rahmenhölzern befestigt.

D2  Führungsschienen für Revisionskasten B3 für
Pfosten-Riegel-Fassaden:
Führungsschienen in mehrteiliger Ausführung, als
Einzelführungs- und Doppelführungsschienen ca. 50 x 81
mm, ohne Fuge an der Hauptsichtfläche und zur Aufnahme
hohe Windlasten ohne Möglichkeit der Hinterströmung,
sowie mit untenseitiger Verschlussplatte, mit
innenliegendem, hängendem Führungsprofil aus
hochtemperaturelastischem Kunststoff mit "elastischem
Anteil oben" und "unten frei beweglich" zur
Sicherstellung des temperaturbedingten
Toleranzausgleichs, zur Führung des Gewebebehangs über
die am Behang angebrachte Reißverschlusshälfte.
Führungsschienenfarbe nach Wahl und Standardfarbkarte
des Herstellers.
Montage mittels einzelner Anbindungen auf bauseitige,
statisch dimensionierte Gewindebolzen der
Alu-Holz-Pfosten-Riegel-Fassaden in werkzeugloser
Verschraubung.
Die Führungsschienen müssen die Anbindungen verdecken,
formschlüssig umgreifen und auf diesen in der
Längsachse frei verschieb- und fixierbar sein.
Zwischen Außenkante Alu-Deckschale der
Pfosten-Riegel-Fassade und der Hinterkante des
Vorbau-Revisionskastens muss ein freier Abstand von
mind. 20 mm gewährleistet bleiben.
Die Doppelführungsschienen werden zwischen
unterschiedlich hohe Pfosten-Riegel-Fassadenelemente
montiert. Die Doppelführung endet einseitig mit dem
niedrigeren Fassadenelement und ist an der höheren
Fassadenseite als Einzelführungsschiene fortzuführen.

E.  Fallstab:
Stranggepresster Aluminium-Fallstab mit oberer Rundnut
zur Behangbefestigung mittels Keder und seitlicher
Führung incl. schräggestellter Bürste über die
komplette Behanghöhe.
Der Abstand zwischen Fallstab des Behangs und den
Alu-Deckschale der Alu-Holz-Fenster bzw.
-Pfosten-Riegel-Elementen soll mind. 20 mm betragen.

3.  Antrieb:
Standardantrieb mit Freilaufmitnehmer
Der Antrieb besteht aus einem in die Welle
eingebauten, wartungsfreien 230V/50Hz-Rohrmotor
(Plug-and-Play-Installation, Standardmotorisierung mit
Freilafumitnehmer), Schutzart mind. IP 54, mit
beidseitigem Wellenabgang, Behangschutzfunktion in
beiden Richtungen, eingebauten Endschaltern und
Thermoschutzschalter; Endschalter für das automatische
Abschalten des Antriebs beim Erreichen der oberen oder
unteren Endlage, individuelle automatische und
mechanische Einstellmöglichkeit der Endlagen und
Nachjustierung, Hinderniserkennung beim Abwärtsfahren
(AB-Richtung) und Hindernisfreifahrt Möglichkeit der
Parallelschaltung ohne zusätzl. Gruppensteuergeräte
zur gleichzeitigen Parallelbedienung mehrerer Motoren,
vorkonfektioniertes Anschlusskabel mit Steckerkupplung
z.B. Hirschmannstecker (STAK/STAS) incl. Gegenstück,
l= mind. 3,0 m, ab Ausgang Revisionskasten, sowie
wechselseitiger Kabelausgang auf Rückseite und
beidseitig am Revisionskasten zur Auswahl nach den
örtlichen Gegebenheiten.
Die komplette Antriebseinheit muss VDE-, CE-Zeichen
und EMV-Funkschutzzeichen enthalten.
Die Anschlusskabel sind durch bauseitig durch die
Außenwand geführte Leerrohre für den bauseitigen
Anschluss in das Gebäudeinnere zu führen einschl.
winddichtem Verschluss der Kabeleinführung mittels
passendem Gummistopfen, Winddichtheits-
Klebebänder (z. B. Fa. SIKA o. glw. A.).

4.  Bedienung:
Die Ansteuerung der Sonnenschutzanlagen, Hoch- und
Tieffahren sowie Nachjustierung des
Textilscreensbehangs erfolgt als motorbetriebene
Einzelanlagen als Anlagengruppe pro Raum über
zentrale, bauseitige Taster und allen Anlagen
übergeordnete, bauseitige Steuerung (Wind- und
Regenwächter).
Antriebe an Rettungswegen als Paniksteuerung
zusätzlich mit bauseitigem Anschluss an die
Brandmeldezentrale. Dabei wird die Zentralbedienung
ist bei Stromausfall funktionslos. Im Gefahrenfall
muss durch den Anschluss der Brandmeldezentrale der
Behang automatisch nach oben gefahren werden.
Das Signal der Brandmeldeanlage muss stets Vorrang
gegenüber den anderen Bedienmöglichkeiten haben.

**30.1 Vorbau-Textilscreen-Sonnenschutz, ca. 140x155 cm, Einzelanlage, verdeckter Kasten**
Vorbau-Sonnenschutz mit Textilscreen-Behang, gemäß
"Konstruktionsbeschreibung Sonnenschutzsystem" für den
verdeckten Einbau über Holz-Aluminium-Fensterelement,
als Einzelanlage mit Behang, elektrisch motorbetrieben
nach Standard-Antrieb sowie Frontblende mit
Putzträgerplatte für bauseitiges WDVS, für

Fensterelement:  Typ 015 a bis c
Fensterelementgröße:  ca. 140 cm x 155 cm B x H
Revisionskasten:  B1
Frontblende:  B1.1
Kastengröße/Welle:  C1.1
Führungsschienen:  D1.1
Einbau:  Bt1, Ost- + Westfassade, EG +1. OG
Sonstiges:  Einführung der Anschlusskabel von
  außen in den Hohlraum zwischen
  Rohdecke und abgehängte Decke.
Menge: 9,000 Stk

**30.2 Vorbau-Textilscreen-Sonnenschutz, ca. 140x155 cm, Einzelanlage in Holzbau-Aufstockung**
Vorbau-Sonnenschutz mit Textilscreen-Behang, gemäß
"Konstruktionsbeschreibung Sonnenschutzsystem" für den
verdeckten Einbau über Holz-Aluminium-Fensterelement,
als Einzelanlage mit Behang, elektrisch motorbetrieben
nach Standard-Antrieb, für

Fensterelement:  Typ 015 a bis c
Fensterelementgröße:  ca. 140 cm x 155 cm B x H
Revisionskasten:  B2
Kastengröße/Welle:  C1.1
Führungsschienen:  D1.1
Einbau:  Bt1, Ost- + Westfassade, EG +1. OG
Sonstiges:  Einführung der Anschlusskabel von
  außen in den Hohlraum zwischen
  Rohdecke und abgehängte Decke.
Menge: 4,000 Stk

**30.3 Vorbau-Textilscreen-Sonnenschutz, ca. 140x155 cm, Einzelanlage, verdeckter Kasten, Alu-Fenster**
Vorbau-Sonnenschutz mit Textilscreen-Behang, gemäß
"Konstruktionsbeschreibung Sonnenschutzsystem" für den
verdeckten Einbau über Aluminium-Brandschutzfenster,
als Einzelanlage mit Behang, elektrisch motorbetrieben
nach Standard-Antrieb sowie Frontblende mit
Putzträgerplatte für bauseitiges WDVS, für

Fensterelement:  Typ 015 d
Fensterelementgröße:  ca. 140 cm x 155 cm B x H
Revisionskasten:  B1
Frontblende:  B1.1
Kastengröße/Welle:  C1.1
Führungsschienen:  D1.3.1, Profil 33/101mm
Einbau:  Bt1, Ostfassade, EG +1. OG
Sonstiges:  Einführung der Anschlusskabel von
  außen in den Hohlraum zwischen
  Rohdecke und abgehängte Decke.
Menge: 2,000 Stk

**30.4 Vorbau-Textilscreen-Sonnenschutz, ca. 172x200 cm, Einzelanlage, verdeckter Kasten**
Vorbau-Sonnenschutz mit Textilscreen-Behang, gemäß
"Konstruktionsbeschreibung Sonnenschutzsystem" für den
verdeckten Einbau über
Holz-Aluminium-Fensterelementen, als Einzelanlage mit
Behang, elektrisch motorbetrieben nach
Standard-Antrieb sowie Frontblende mit
Putzträgerplatte für bauseitiges WDVS, für

Fenster-/Türelement:  Typ 029 a + b
Fensterelementgröße:  ca. 172 cm x 200 cm B x H
Revisionskasten:  B1
Frontblende:  B1.1
Kastengröße/Welle:  C1.1
Führungsschienen:  D1.1
Einbau:  Bt2, Südfassade, EG + 1. OG
Sonstiges:  Einführung der Anschlusskabel von
  außen in den Hohlraum zwischen
  Rohdecke und abgehängte Decke.
Menge: 31,000 Stk

**30.5 Vorbau-Textilscreen-Sonnenschutz, ca. 142x235 cm, Einzelanlage, verdeckter Kasten**
Vorbau-Sonnenschutz mit Textilscreen-Behang, gemäß
"Konstruktionsbeschreibung Sonnenschutzsystem" für den
verdeckten Einbau über Holz-Aluminium-Fensterelement,
als Einzelanlage mit Behang, elektrisch motorbetrieben
nach Standard-Antrieb sowie Frontblende mit
Putzträgerplatte für bauseitiges WDVS, für

Fensterelement:  Typ 020 a + b
Fensterelementgröße:  ca. 142 cm x 236 cm B x H
Revisionskasten:  B1
Frontblende:  B1.1
Kastengröße/Welle:  C1.1
Führungsschienen:  D1.1
Einbau:  Bt2, Südfassade, EG
Sonstiges:  Einführung der Anschlusskabel von
  außen in den Hohlraum zwischen
  Rohdecke und abgehängte Decke.
Menge: 3,000 Stk

**30.6 Vorbau-Textilscreen-Sonnenschutz, ca. 142x205 cm, Einzelanlage. verdeckter Kasten**
Vorbau-Sonnenschutz mit Textilscreen-Behang, gemäß
"Konstruktionsbeschreibung Sonnenschutzsystem" für den
verdeckten Einbau über Holz-Aluminium-Fensterelement,
als Einzelanlage mit Behang, elektrisch motorbetrieben
nach Standard-Antrieb sowie Frontblende mit
Putzträgerplatte für bauseitiges WDVS, für

Fensterelement:  Typ 020 c
Fensterelementgröße:  ca. 142 cm x 206 cm B x H
Revisionskasten:  B1
Frontblende:  B1.1
Kastengröße/Welle:  C1.1
Führungsschienen:  D1.1
Einbau:  Bt2, Südfassade, 1. OG
Sonstiges:  Einführung der Anschlusskabel von
  außen in den Hohlraum zwischen
  Rohdecke und abgehängte Decke.
Menge: 3,000 Stk

**30.7 Vorbau-Textilscreen-Sonnenschutz, 345x275 cm, Einzelanlage, verdeckter Kasten**
Vorbau-Sonnenschutz mit Textilscreen-Behang, gemäß
"Konstruktionsbeschreibung Sonnenschutzsystem" für den
verdeckten Einbau über Holz-Aluminium-Pfosten-Riegel-
element, als Einzelanlage mit Behang, elektrisch
motorbetrieben nach Standard-Antrieb, für

Pfosten-Riegel-Element:  Typ 100
Elementgröße:  ca. 345 cm x 275 cm B x H
Revisionskasten:  B3
Frontblende:  B1.2
Kastengröße/Welle:  C1.2
Führungsschienen:  D1.2
Einbau:  Bt2, Südfassade Anbau, EG
Sonstiges:  Einführung der Anschlusskabel von
  außen in den Hohlraum zwischen
  Rohdecke und abgehängte Decke.
Menge: 3,000 Stk

**30.8 Vorbau-Textilscreen-Sonnenschutz, 245x275 cm, Einzelanlage, verdeckter Kasten**
Vorbau-Sonnenschutz mit Textilscreen-Behang, gemäß
"Konstruktionsbeschreibung Sonnenschutzsystem" für den
verdeckten Einbau über Holz-Aluminium-Pfosten-Riegel-
element, als Einzelanlage mit Behang, elektrisch
motorbetrieben nach Standard-Antrieb, für

Pfosten-Riegel-Element:  Typ 101
Elementgröße:  ca. 245 cm x 275 cm B x H
Einbau:  Bt2, Westfassade Anbau, EG
Revisionskasten:  B3
Frontblende:  B1.2
Kastengröße/Welle:  C1.2
Führungsschienen:  D1.2
Einbau:  Bt2, Südfassade Anbau, EG
Sonstiges:  Einführung der Anschlusskabel von
  außen in den Hohlraum zwischen
  Rohdecke und abgehängte Decke.
Menge: 1,000 Stk

**30.9 Vorbau-Textilscreen-Sonnenschutz, ca. 125x165 cm, Einzelanlage, sichtbarer Kasten**
Vorbau-Sonnenschutz mit Textilscreen-Behang, gemäß
"Konstruktionsbeschreibung Sonnenschutzsystem" für den
sichtbaren Einbau über Holz-Aluminium-Fensterelement,
als Einzelanlage mit Behang, elektrisch motorbetrieben
nach Standard-Antrieb, für

Fensterelement:  Typ 009-2
Fensterelementgröße:  ca. 125 cm x 165 cm B x H
Revisionskasten:  B2
Welle/Kastengröße:  C1.1
Führungsschienen:  D1.1
Einbau:  Bt2, Ostfassade, 2. OG
Menge: 1,000 Stk

**30.10 Vorbau-Textilscreen-Sonnenschutz, ca. 125x205 cm, Einzelanlage, sichtbarer Kasten**
Vorbau-Sonnenschutz mit Textilscreen-Behang, gemäß
"Konstruktionsbeschreibung Sonnenschutzsystem" für den
sichtbaren Einbau über Holz-Aluminium-Fensterelement,
als Einzelanlage mit Behang, elektrisch motorbetrieben
nach Standard-Antrieb, für

Fensterelement:  011
Fensterelementgröße:  ca. 125 cm x 205 cm B x H
Revisionskasten:  B2
Welle/Kastengröße:  C1.1
Führungsschienen:  D1.1
Einbau:  Bt2, Ostfassade, 2. OG
Menge: 1,000 Stk

**30.11 Vorbau-Textilscreen-Sonnenschutz, ca. 125x265 cm, Einzelanlage, sichtbarer Kasten**
Vorbau-Sonnenschutz mit Textilscreen-Behang, gemäß
"Konstruktionsbeschreibung Sonnenschutzsystem" für den
sichtbaren Einbau über Holz-Aluminium-Fensterelement,
als Einzelanlage mit Behang, elektrisch motorbetrieben
nach Standard-Antrieb, für

Fensterelement:  010
Fensterelementgröße:  ca. 125 cm x 265 cm B x H
Revisionskasten:  B2
Welle/Kastengröße:  C1.1
Führungsschienen:  D1.1
Einbau:  Bt2, Ostfassade, 2. OG
Menge: 1,000 Stk

**30.12 Vorbau-Textilscreen-Sonnenschutz, ca. 125x105 cm, Einzelanlage, sicntbarer Kasten, Alu-Fenster**
Vorbau-Sonnenschutz mit Textilscreen-Behang, gemäß
"Konstruktionsbeschreibung Sonnenschutzsystem" für den
sichtbaren Einbau über Aluminium-Brandschutzfenster,
als Einzelanlage mit Behang, elektrisch motorbetrieben
nach Standard-Antrieb, für

Fensterelement:  Typ 009 (F90)
Fensterelementgröße:  ca. 125 cm x 105 cm B x H
Revisionskasten:  B2
Welle/Kastengröße:  C1.1
Führungsschienen:  D1.3.2, Profil 33/81mm
Einbau:  Bt2, Westfassade, 2. OG
Menge: 1,000 Stk

**30.13 Vorbau-Textilscreen-Sonnenschutz, ca. 125x165 cm, Einzelanlage, sichtbarer Kasten, Alu-Fenster**
Vorbau-Sonnenschutz mit Textilscreen-Behang, gemäß
"Konstruktionsbeschreibung Sonnenschutzsystem" für den
sichtbaren Einbau über Aluminium-Brandschutzfenster,
als Einzelanlage mit Behang, elektrisch motorbetrieben
nach Standard-Antrieb, für

Fensterelement:  Typ 009-1 (F90)
Fensterelementgröße:  ca. 125 cm x 165 cm B x H
Revisionskasten:  B2
Welle/Kastengröße:  C1.1
Führungsschienen:  D1.3.2, Profil 33/81mm
Einbau:  Bt2, Westfassade, 2. OG
Menge: 1,000 Stk

**30.14 Vorbau-Textilscreen-Sonnenschutz, ca. 125x205 cm, Einzelanlage, sichtbarer Kasten, Alu-Fenster**
Vorbau-Sonnenschutz mit Textilscreen-Behang, gemäß
"Konstruktionsbeschreibung Sonnenschutzsystem" für den
sichtbaren Einbau über Aluminium-Fensterelement, als
Einzelanlage mit Behang, elektrisch motorbetrieben
nach Standard-Antrieb, für

Fensterelement:  011 a
Fensterelementgröße:  ca. 125 cm x 205 cm B x H
Revisionskasten:  B2
Welle/Kastengröße:  C1.1
Führungsschienen:  D1.3.2, Profil 33/81mm
Einbau:  Bt2, Westfassade, 2. OG
Menge: 1,000 Stk

**30.15 Vorbau-Textilscreen-Sonnenschutz, ca. 125x265 cm, Einzelanlage, sichtbarer Kasten, Alu-Fenster**
Vorbau-Sonnenschutz mit Textilscreen-Behang, gemäß
"Konstruktionsbeschreibung Sonnenschutzsystem" für den
sichtbaren Einbau über Aluminium-Fensterelement, als
Einzelanlage mit Behang, elektrisch motorbetrieben
nach Standard-Antrieb, für

Fensterelement:  010 a
Fensterelementgröße:  ca. 125 cm x 265 cm B x H
Revisionskasten:  B2
Welle/Kastengröße:  C1.1
Führungsschienen:  D1.3.2, Profil 33/81mm
Einbau:  Bt2, Westfassade, 2. OG
Menge: 1,000 Stk

**30.16 Vorbau-Textilscreen-Sonnenschutz, ca. 121x165 cm, Einzelanlage; sichtbar für P-R-Fassaden**
Vorbau-Sonnenschutz mit Textilscreen-Behang, gemäß
"Konstruktionsbeschreibung Sonnenschutzsystem" für den
sichtbaren Einbau über Holz-Aluminium-Pfosten-Riegel-
element, als Einzelanlage mit Behang, elektrisch
motorbetrieben nach Standard-Antrieb, für

P-R-Fassaden:  Typ 105b
Elementgröße:  ca. 121 cm x 165 cm B x H
Revisionskasten:  B3
Welle/Kastengröße:  C2.1
Führungsschienen:  D2
Einbau:  Bt2, Zwerchhausgiebel Südseite,
   2. OG
Sonstiges:  Verlängerung der Doppelführungsschiene mit Einzelführungsschienenprofil oberhalb des niedrigeren
  Elements,
  Einführung der Anschlusskabel von
  außen in den Hohlraum zwischen
  Rohdecke und abgehängte Decke.
Menge: 4,000 Stk

**30.17 Vorbau-Textilscreen-Sonnenschutz, ca. 121x240 cm, Einzelanlage; sichtbar für P-R-Fassaden**
Vorbau-Sonnenschutz mit Textilscreen-Behang, gemäß
"Konstruktionsbeschreibung Sonnenschutzsystem" für den
sichtbaren Einbau über Holz-Aluminium-Pfosten-Riegel-
element, als Einzelanlage mit Behang, elektrisch
motorbetrieben nach Standard-Antrieb, für

P-R-Fassaden:  Typ 105b
Elementgröße:  ca. 121 cm x 240 cm B x H
Revisionskasten:  B3
Welle/Kastengröße:  C2.1
Führungsschienen:  D2
Einbau:  Bt2, Zwerchhausgiebel Südseite,
   2. OG,
Sonstiges:  Verlängerung der Doppelführungsschiene mit Einzelführungsschienenprofil oberhalb des niedrigeren
  Elements.
  Einführung der Anschlusskabel von
  außen in den Hohlraum zwischen
  Rohdecke und abgehängte Decke.
Menge: 4,000 Stk

**30.18 Zulage Verlängerung seitlicher Revisionskastenüberstand bis 35 mm je Seite**
Verlängerung des seitlichen Überstands des
Revisonskastens am Kastenende um bis 35 mm über die
Führungsschienen hinaus, allseitig geschlossen, zur
Abdeckung der Fuge zwischen Außenkante Alu-Deckschale
der Alu-Holzfenster und dem Leibungsputz.
Die Revisionsklappe darf dabei nicht verlängert werden.

Abrechnung:
Revisonskastenverlängerung pro Seite/Kastenende.
Menge: 96,000 Stk

**30.19 Zulage Revisionskasten-Zusatzbefestigung mit Montagewinkeln**
Zusatzbefestigung des Revisionskastens aller
beschriebenen Positionen des
Vorbau-Textiscrenn-Sonnenschutz, verdecker Einbau,
mittels zum Sonnenschutzsystem passenden
tiefenverstellbaren Montagewinkeln aus Edelstrahl oder
mind. verzinktem Stahlblech und bauaufsichtl
zugelassenem Schrauben-Dübelsystem an verputzten
Bestandsaußenwänden aus Ziegel- und
Hochlochziegelmauerwerk, als Zulage zu den o. g.
Positionen.

Ausführung der Zusatzbefestigung bei mit
Elementbreiten
? 2000 mm nach Erfordernis, Anzahl und Abstand nach
Herstellerangaben sowie Festlegung mit der Bauleitung.
Menge: 8,000 Stk

**30.20 Verbreiterung Führungsschienen mit Alu-Winkel, ca. 35x35 mm BxH**
Verbreiterung der Führungsschienen für den
Putzanschluss in den Leibungen mittels auf die
komplette Führungsschienenlänge, seitlich aufgenieteten Alu-Winkelleisten, d
mind. 2 mm, BxH ca. 35x35 mm, pulverbeschichtet, Farbe
wie Führungsschienen, in unterschiedlichen
Einzellängen.
Befestigung oberflächenbündig mit der Stirnfläche der
Führungsschienen.

Wichtiger Ausführungshinweis:
Die Verbreiterungswinkelleisten müssen vor der
Schienenmontage auf die Führungsschienen genietet
werden.
Menge: 97,000 m

**30.21 Kanthölzer, Nadelholz, gehobelt, 10/12 cm B/D**
Kanthölzer, Nadelholz, Sortierklasse S 10 nach DIN
4074-1, Gebrauchsklasse 0 nach DIN 68800-1, ohne chem.
Holzschutz, 10/12 cm b/d, zur Befestigung der
Führungsschienen, befestigt zu beiden Seiten der
Fensteröffnungen mittels bauaufsichtl. zugelassenem
Schrauben-Dübelsystem auf verputztes Hlz-Bestands-
mauerwerk.
Befestigungsmittel und Befestigungsabstände gemäß der
für die betreffenden Vorbau-Sonnenschutzanlagen/Behang
zulässigen Windbelastung.

Einbau für flächendeckende Führungsschienen Typ 1.3
gem. Konstruktionsbeschreibung des Sonnenschutzsysteme
bei Aluminium-Fensterelementen (Ostfassade).
Menge: 23,000 m

**30.22 Alu-Kastenabschlusswinkel, ca. 25x25 mm BxH**
Untenseitiger Alu-Kastenabschlusswinkel, d mind. 2 mm,
BxH ca. 25x25 mm, pulverbeschichtet, Farbe wie
Revisionskasten, in unterschiedlichen Einzellängen,
befestigt auf der Rückseite des Revisionskastens zur
Abdeckung des Zwischenraums zwischen
Sonnenschutzanlage und Fensterelement.

Abrechnung: Revisionskastenbreite = Blendenlänge
Menge: 20,000 m

**30.23 Alu-Kastenabschlusswinkel, ca. 40x40 mm BxH**
Untenseitiger Alu-Kastenabschlusswinkel, d mind. 2 mm,
BxH ca. 40x40 mm, sonst wie in Pos.
Alu-Kastenabschlusswinkel, ca. 25x25 mm BxH
beschrieben.
Menge: 110,000 m

**30.24 Alu-Kastenabschlusswinkel, ca. 50x50 mm BxH**
Untenseitiger Alu-Kastenabschlusswinkel, d mind. 2 mm,
BxH ca. 50x50 mm, sonst wie in Pos.
Alu-Kastenabschlusswinkel, ca. 25x25 mm BxH
beschrieben.
Menge: 10,000 m

**30.25 Aufnahmeprofil für Hirschmann-Kupplung**
Aufnahmeprofil aus Alumium, für Hirschmann-Kupplung,
passend zum angebotenen Sonnenschutzsystem zur Montage
auf der Rückseite des Revisionskastens als Blende über
die gesamte Revisionskastenlänge einschl.
Kabelaustrittsöffnung mit Abdichtungsmanschette.

Einbau bei sichtbaren Revisionskästen an Fenstern und
Pfosten-Riegel-Elementen.
Menge: 19,000 m

**30.26 Mineralwolle-Hinterdämmung Revisionskasten, WLG 040, ca. 40/130 mm B/H**
Ausdämmen des Zwischenraums,  zwischen Revisionskasten
der zuvor beschriebenen Pos.
Vorbau-Textilscreen-Sonnen-
schutz, Einzelanlage, verdeckter Kasten und der
Gebäudeaußenwand,
Höhe:  ca. 40 mm
Tiefe:  ca. 130 mm,
mit G3 Touch Mineralwolle, mit RAL-Gütezeichen der
Gütegemeinschaft Mineralwolle e.V., gesundheitlich
unbedenklich nach der Gefahrstoffverordnung und
freigezeichnet nach EU-Richtlinie 97/69 Anmerkung Q;
wasserabweisend und verrottungsfest,
Bemessungswert der
Wärmeleitfähigkeit:  Lambda = 0,040 W/m*K nach DIN
  EN 13162
Wärmeleitfähigkeitsgruppe:  WLG 040
Anwendungsgebiet  WAB nach DIN V 4108-10
Brandverhalten:  Nichtbrennbar, Euroklasse A1
  nach DIN EN 1350
Schmelzpunkt:  1000 °C
Feuchtigkeitsverhalten:  WL(P) nach DIN EN 13162,
  durchgehend wasserabweisend.

'.............................'
Angebotenes Fabrikat Wärmedämmung:

Die Wärmedämmung ist als Nebenleistung während der
Montage vor Nässe schützen!
Eine separate Vergütung erfolgt nicht.
Menge: 65,000 m

**30.27 Mineralwolle-Hinterdämmung Revisionskasten, WLG 040, ca. 70/130 mm B/H**
Dämmplattenstreifen aus G3 Touch Mineralwolle, wie in
Pos. Mineralwolle-Hinterdämmung Revisionskasten, WLG
040, ca. 40/130 mm B/H beschrieben, jedoch Abmessung
auszudämmender Zwischenraum
Höhe:  ca. 70 mm
Tiefe:  ca. 130 mm.
Menge: 13,000 m

**30.28 EPS-Dämmstreifen WLG 035, ca. 30/130 mm B/H**
Wärmedämmstreifen aus expandiertem
Polystyrol-Hartschaum,
Dämmmstreifendicke:  30 mm
Dämmstreifenhöhe:  130 mm,
Qualitätstyp EPS 035 DEO ds nach EN 13163,
Anwendungstyp DEO/DAA/WAB nach DIN 4108-10, form- und
alterungsbeständig, stumpfe Kanten, FCKW-frei, Bemessungswert
der Wärmeleitfähigkeit 0,035 W/m*K, Baustoffklasse B1
nach
DIN 4102, schwer entflammbar, Euroklasse E nach
EN 13501-1, zul. Dauerdruckspannung mind. 100 kPa nach
DIN EN 13163, ?-Wert: 40/100, vollflächig verklebt auf
die Rückseite der sichtbaren Revisionskästen zuvor
beschriebenen Vorbau-Textilscreen-Sonnenschutzanlagen,
Einzelanlage in Holzbau-Aufstockung.
Menge: 6,000 m

**30.29 Zulage Anschlusskabel, Einzellänge 5 m**
Anschlusskabel mit Steckerkupplung, wie in
Konstruktionsbeschreibung Sonnenschutzsystem unter 3.1
Standardantrieb mit Freilaufmitnehmer beschrieben,
jedoch Einzellänge Anschlusskabel= 5 m, nach
Erfordernis für örtliche Gegebenheiten, als Zulage,
passend für die zuvor beschriebenen
Vorbau-Textilscreen-Sonnenschutz-
Einzelanlagen.

Ausführung erfolgt nur nach Abstimmung/Festlegung mit
der Bauleitung.
Menge: 4,000 Stk

**30.30 Zulage Anschlusskabel, Einzellänge 10 m**
Anschlusskabel mit Steckerkupplung, wie in Pos. Zulage
Anschlusskabel, Einzellänge 5 m beschrieben, jedoch
Einzellänge Anschlusskabel= 10m.

Ausführung erfolgt nur nach Abstimmung/Festlegung mit
der Bauleitung.
Menge: 10,000 Stk

**30.31 Inbetriebnahme Sonnenschutz**
Inbetriebnahme  und Endlageneinstellung der
Sonnenschutzanlagen mit der bauseitigen Elektrofirma einschl.
notwendiger Überprüfung aller Bauteilebauteile und der
Funktionen.
Einweisung des Bedienpersonals in die Funktion der
Anlage zur optimalen Bedienung, Wartung und
Störungsbehebung.

Die Terminabstimmung mit den vor genannten Beteiligten
hat eigenverantwortlich vom AN zu erfolgen.
Menge: 1,000 psch

**30.32 Bestandsdokumentation**
Verwendbarkeitsnachweis der eingebauten und
verwendeteten Bauprodukte, mit Zusammmenstellung aller
Unterlagen als Bestandsdokumentation, für die gesamte
erbrachte Leistung, mit nachstehend aufgelisteter,
inhaltlicher Gliederung:

Inhaltsverzeichnis

1.  Firmendaten
1.1  Ansprechpartner
1.2  Fachbauleitererklärung
1.3  Fachunternehmererklärung
1.4  Übereinstimmungserklärung

2.  Planunterlagen

3.  Produkt- / Gerätedatenblätter

4.  Nachweise

5.  Pflegeanweisung mit Wartungshinweise
  Wartungsverträge

Hinweis zur Bestandsdokumentation:
Die Bestandsdokumentation ist mind. 10 Tage vor der
Abnahme vorzulegen.
Der AN ist erst nach Vorlage der Dokumentation zur
Stellung der Schlussrechnung berechtigt.
Die gesamte Bestandsdokumentation ist auf einen
mobilen Datenträger (CD, DVD, Stick o. glw.) sowie in
1-Fach in  Papierform (A4-Ordner) dem Bauherrn zu
überreichen. Die Bestandsdokumentation ist vorab per
E-Mail an die Bauleitung zu senden.
Die vollständige Bestandsdokumentation ist Bestandteil
der Leistung und Voraussetzung zur vollständigen
Zahlung der Schlussrechnung.
Menge: 1,000 psch

*Hinweis*
Unvorhersehbare Leistungen, die sich bei der
Ausführung des Auftrags zwingend zur Erstellung des
Werkes ergeben und unverzüglich vom Auftragnehmer
erfüllt werden müssen, sind vor Arbeitsbeginn bei der
Bauleitung anzuzeigen.
Regiearbeiten dürfen nur auf ausdrückliche Anordnung
bzw. mit Genehmigung der Bauleitung durchgeführt
werden.
Berichte hierüber sind spätestens 3 Tage nach
Ausführung zur Unterschrift
vorzulegen. Nicht gegengezeichnete Berichte werden bei
der Abrechnung nicht anerkannt.
In den schriftlichen Regieberichten ist aufzuführen:
-  das Datum
-  die Bezeichnung der Baustelle
-  die genaue Bezeichnung des Ausführungsortes
innerhalb der Baustelle
-  die Art der Leistung,
-  die Namen der Arbeitskräfte und deren Berufs-,
Lohn- und Gehaltsgruppe
-  die geleisteten Arbeitsstunden je Arbeitskraft
-  Geräteeinsatz mit Bezeichnung
-  verwendete Materialien

Stundenlohn- bzw. Regiearbeiten werden nach den
vereinbarten Sätzen einschl. aller Zuschläge wie
Unternehmerzuschläge, Lohnnebenkosten, Fahrgeld,
Auslösen und dergleichen abgerechnet. Zeitzulagen
erfolgen nach dem, bei der Ausführung, geltenden
Tarifvertrag.
Bei allen Arbeiten wird nur die jeweils dafür
notwendige Qualifikation des Personals anerkannt.
Polier- und Aufsichtstunden werden nicht extra
vergütet.
Es gelten die festen Stundenverrechnungssätze, in
denen unaufgegliedert Lohn- und wirksame Leistungen
sowie Lohn- und Gehaltsnebenkosten, wie Auslösungen,
Trennungs-, Wege-, Unterkunftsgeld, und Reisekosten,
enthalten sind.
Zuschläge für Nacht-, Sonntags- und Feiertagsarbeiten
sind nicht in die Verrechnungssätze einzubeziehen.
Der Bieter erklärt, daß die Verrechnungssätze unter
Beachtung der preisrechtlichen Vorschriften ermittelt
wurden und unabhängig von der Anzahl der abgerechneten
Stunden gelten.

**30.33 Vorarbeiter**
für unvorhersehbare Arbeiten, für deren Ausführung der
die Fachkenntnisse und der Rang eines Vorarbeiters
erforderlich sind.
Menge: 5,000 Std

**30.34 Facharbeiter**
für unvorhersehbare Arbeiten, für deren Ausführung eine
Facharbeiterausbildung erforderlich ist.
Menge: 8,000 Std

**30.35 Zusätzliche An- und Abfahrt**
Zusätzliche An- und Abfahrt für 1 Kolonne Fachpersonal
(bis
3 Personen) einschl. erforderl. Fahrzeuge
(Transporter/LKW) bis 7,5 to mit Fahrer für Umbau-
bzw. Abbaumaßnahmen am Gerüst, die nicht die üblichen
abschnittsweisen Auf- oder Abbau des Gerüstes
entsprechen.

Die Ausführung erfolgt nur auf gesonderte Anweisung
der Bauleitung.
Menge: 1,000 Stk

USt %: 19,00
